# Lotte-Pulewka Str. 22
Angebotsaufforderung (GAEB DA XML 3.2, DA83)
Projekt: 017609
Währung: EUR
Auftraggeber: Covivio Immobilien SE, Essenerstr. 66, 46047 Oberhausen, Ansprechpartner Herr Flohr, E-Mail sebastian.flohr@covivio.immo
Erstellt mit: GXML Toolbox V3.3 R20230829, iTWO_64 V24.0.454, 10.07.2026

## 470-012 Klima Telefonica
Datum: 10.07.2026

*Hinweis: Baubeschreibung*
Objekt: Lotte -Pulewka Str. 22, Potsdam

Bauzeitraum : Start 35.KW 24.08.2026
  Fertigstellung  30.10.2026

Ausführung:  in Bauabschnitten Fläche bleibt in Nutzung

Bauleiter: Sebastian Flohr / Jan Ole Scholz

Bechreibung:

Nachrüstung einer Klimaanlage für die Büroflächen im 3. und 4. Obergeschoss
Gegenstand der Ausschreibung ist die Lieferung, Montage, Inbetriebnahme und betriebsfertige Übergabe einer VRF-Klimaanlage zur komfortorientierten Kühlung und Beheizung der Büro- und Besprechungsflächen im 3. und 4. Obergeschoss.
Die Anlage wird als Mitsubishi Electric City-Multi-VRF-System oder technisch gleichwertiges Fabrikat mit dem Kältemittel R32 ausgeführt. Der Anlagenumfang umfasst die Außengeräte, Innengeräte, Regelungs- und Steuerungseinrichtungen, Kältemittelleitungen, Kondensatableitungen, Elektro- und Steuerverkabelung ( Verlegung Bauseeits) sowie sämtliche für einen funktionsfähigen Betrieb erforderlichen Nebenleistungen.
Die Außengeräte werden auf dem Dach des Gebäudes auf geeigneten, schwingungsentkoppelten Aufstellkonstruktionen installiert. Die Innengeräte werden als 4-Wege-Deckenkassetten in die vorhandenen bzw. neu herzustellenden Rasterdecken der Mietflächen integriert.
Der Leistungsumfang beinhaltet ferner alle erforderlichen Kernbohrungen, Wand- und Deckendurchführungen, Befestigungs- und Trassensysteme, Brandschutzabschottungen, Schutzmaßnahmen für den laufenden Bürobetrieb, Einregulierungs- und Inbetriebnahmearbeiten sowie die Erstellung der vollständigen Revisions- und Bestandsdokumentation.
Die Ausführung der Arbeiten erfolgt in einem bestehenden Bürogebäude unter Berücksichtigung des laufenden Gebäudebetriebes. Der Auftragnehmer hat sämtliche erforderlichen Schutzmaßnahmen zum Schutz der vorhandenen Einrichtungen, Oberflächen und technischen Anlagen zu treffen. Lärm- und staubintensive Arbeiten sind mit dem Auftraggeber rechtzeitig abzustimmen.
Alle Leistungen sind entsprechend den anerkannten Regeln der Technik, den gültigen DIN-, EN-, VDI- und VDE-Vorschriften sowie den Herstellervorgaben auszuführen. Die Anlage ist betriebsfertig, funktionsgeprüft und mängelfrei an den Auftraggeber zu übergeben.

*Hinweis: Allgemeine Vorbemerkungen*
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Soweit persönliche Schutzausstattung (PSA) erforderlich ist, hierzu zählen auch Artikel zur Wahrung der Notwendigkeiten im Rahmen eines erhöhten Infektionsschutzes, sind diese entsprechend den gesetzlichen Anforderungen bzw. der situativen Notwendigkeit immer einzusetzen.

5) Möbel und sonstiges Mietereigentum, Bodenflächen und angrenzende Bauteile etc. im Bereich der auszuführenden Arbeiten sind durch Folie, evtl. Schaltafeln oder Ähnliches zu schützen.

A3) PREISE

Soweit und sobald Überschreitungen absehbar sind, ist hierüber der Abteilung Einkauf des AG ein schriftliches Angebot einzureichen und eine gesonderte Vereinbarung zu treffen.

In den Einheitspreisen sind sämtliche Kosten, wie Lohn-, Material- und Nebenkosten, hierzu gehören auch erforderliche Hygieneschutzartikel, enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Zusatzleistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

*Hinweis: Allgemeine Technische Hinweise*
B)  ALLGEMEINE TECHNISCHE VORBEMERKUNGEN

===============================================

B1) ALLGEMEINES

Für Lieferung und Ausführung gelten neben dem
Leistungsverzeichnis:

1.  die neuesten DIN-Vorschriften (ausgenommen DIN
1961), VDE- und VDI-Richtlinien

2.  die Vorschriften der zuständigen Behörden (z.B.
Bauaufsicht, Gewerbeaufsicht, Brandverhütung,
TÜV, Berufsgenossenschaften und Versorgungsbetriebe,

3.  die Bestimmungen der Gerüstbauordnung

4.  die Festlegungen des jeweiligen Werkstoffherstellers.
Die Werkstoffe müssen den geforderten Bedingungen der
Leistungsbeschreibung entsprechen.

B2) FACHSPEZIFISCHE NACHWEISE

Fachspezifische Nachweise, z.B. für den Umgang mit
Asbest, PAK, und dergleichen, sind auf Anforderung des
(AG) jederzeit und umgehend zu erbringen

Bei wesentlichen Änderungen z.B. Ausscheiden eines
befähigten Mitarbeiters oder Auslaufen eines
befristeten Nachweises (z.B. Schweißnachweis) ist der
AN verpflichtet, dies unverzüglich beim (AG)
schriftlich anzuzeigen und ggf. angebotene Aufträge
abzulehnen. Ebenso sind die jeweils gültigen
Unfallverhütungsvorschriften zu beachten und unbedingt
einzuhalten.

B3) GEBÄUDESCHÄDEN

Falls dem AN bei der Durchführung von Reparaturarbeiten
weitere Gebäudeschäden bekannt werden (auch an anderen
Gewerken), so hat er den zuständigen Kundenbetreuer
oder Bauleiter des AG hierüber umgehend zu
unterrichten.

B4) LAGER- UND ABSTELLFLÄCHEN

Die Errichtung von Lager- und Arbeitsplätzen ist mit
der jeweiligen Bauleitung vorher abzustimmen.

Baustoffe und Bauteile dürfen nicht in den
Treppenhäusern und/oder auf anderen
Verkehrsflächen gelagert werden.

Bauschutt darf grundsätzlich nicht im Gebäude gelagert
werden.

B5) BEDINGUNGEN FÜR DIE ENTSORGUNG
VON ABFÄLLEN

Der AN ist verpflichtet, die beim AG anfallenden
Abfälle ordnungsgemäß und sofort zu entsorgen. Zu
diesem Zweck hat er die einschlägigen Gesetze,
Verordnungen und sonstigen öffentlich-rechtlichen
Vorschriften -- z.B. das Kreislaufwirtschafts- und
Abfallgesetz - einzuhalten. Eine Zwischenlagerung von
Abfällen ist nicht gestattet.

Sollten die für den Transport und die Entsorgung
erforderlichen Genehmigungen erlöschen, ist dies dem
AG unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG sich aus der Abfallbeseitigung ergebenden
Haftungsrisiken unter Einschluß des
Gewässerschäden-Haftungsrisikos - auf seine Kosten eine
Haftpflichtversicherung in ausreichender Höhe für
Personen-, Sach- und Vermögensschäden abzuschließen
und dem AG den Abschluß auf Verlangen nachzuweisen.
Diese Regelung läßt die Haftung des AN unberührt.

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

### Bereich 01 Ausschreibung Positionsweise

#### Abschnitt 01.01 Außengeräte

**01.01.0010 PUMY -M200-YKM**
Außengerät VRF-System Mitsubishi Electric City Multi Typ PUMY-M200YKM oder gleichwertig
Liefern und betriebsfertig montieren eines luftgekühlten VRF-Außengerätes zur Versorgung mehrerer Innengeräte für die komfortorientierte Kühlung und Beheizung von Büro-, Besprechungs- und Verwaltungsflächen.
Technische Daten:

Fabrikat: Mitsubishi Electric oder gleichwertig
Typ: PUMY-M200YKM
System: City Multi VRF Y-Serie
Kältemittel: R32
Kälteleistung: 22,4 kW
Heizleistung: 25,0 kW
Leistungsaufnahme Kühlen: ca. 6,0 kW
Leistungsaufnahme Heizen: ca. 6,1 kW
Spannungsversorgung: 400 V / 3N~ / 50 Hz
Invertergeregelter Verdichter
Für Kühl- und Heizbetrieb geeignet
Anschluss von bis zu 12 Innengeräten
M-Net-Kommunikationssystem
Außenaufstellung auf Dach- oder Freiflächen

Leistungsumfang:

Liefern und montieren  des Außengerätes
Transport zur Verwendungsstelle
Aufstellung auf  gesondert ausgeschriebener Unterkonstruktion
Schwingungsentkoppelte Lagerung
Kältetechnischer Anschluss an das Rohrleitungsnetz
Menge: 4,000 Stk

**01.01.0020 PUMY -SM140-YKM**
Außengerät VRF-System Mitsubishi Electric City Multi Typ PUMY-SM140YKM oder gleichwertig
Liefern und betriebsfertig montieren eines luftgekühlten VRF-Außengerätes zur Versorgung mehrerer Innengeräte für die komfortorientierte Kühlung und Beheizung von Büro-, Besprechungs- und Verwaltungsflächen.
Technische Daten:

Fabrikat: Mitsubishi Electric oder gleichwertig
Typ: PUMY-SM140YKM
System: City Multi VRF Y-Serie
Kältemittel: R32
Kälteleistung: 15,5 kW
Heizleistung: 17,5 kW
Leistungsaufnahme Kühlen: ca. 4,84 kW
Leistungsaufnahme Heizen: ca. 4,15 kW
Spannungsversorgung: 400 V / 3N~ / 50 Hz
Invertergeregelter Verdichter
Für Kühl- und Heizbetrieb geeignet
Anschluss von bis zu 12 Innengeräten
M-Net-Kommunikationssystem
Außenaufstellung auf Dach- oder Freiflächen

Leistungsumfang:

Liefern und montieren  des Außengerätes
Transport zur Verwendungsstelle
Aufstellung auf gesondert ausgeschriebener Unterkonstruktion
Schwingungsentkoppelte Lagerung
Kältetechnischer Anschluss an das Rohrleitungsnetz
Menge: 1,000 Stk

**01.01.0030 DachsupportSystem oder Dämmungssockel Set 600mm**
Liefern und montieren eines schwingungsentkoppelten
Dachsupportsystems zur Aufstellung von VRF-Außengeräten
auf extensiv oder intensiv begrünten Flachdächern.

Ausführung als freitragendes Montagesystem mit
lastverteilenden Auflagern und korrosionsbeständiger
Unterkonstruktion aus Aluminium oder feuerverzinktem Stahl.

Leistungsumfang:

- Lieferung der Unterkonstruktion
- Lastverteilende Auflagerplatten

 Schwingungsdämpfende Lagerung
- Höhenausgleich
- Ausrichtung der Konstruktion
- Korrosionsbeständige Befestigungsmittel
- Schutz der Dachabdichtung
- Berücksichtigung der Begrünungsaufbauten
- Anpassung an vorhandene Dachgefälle
- Montage und Ausrichtung der Außengeräte
- Dokumentation

Tragfähigkeit entsprechend Gerätegewicht,
Betriebslasten und Windsogbeanspruchung.
Menge: 5,000 Stk

#### Abschnitt 01.02 Innengeräte

**01.02.0010 PLFY-MS15VFM-E**
Innengerät VRF-System Mitsubishi Electric City Multi Typ PLFY-MS15VFM-E oder gleichwertig
Liefern und betriebsfertig montieren eines VRF-Innengerätes als 4-Wege-Deckenkassette für den Einbau in abgehängte Rasterdecken. Das Gerät dient der komfortorientierten Kühlung und Beheizung von Büro-, Besprechungs- und Verwaltungsflächen und ist für den Betrieb an einem City-Multi-VRF-System ausgelegt.
Technische Daten:

Fabrikat: Mitsubishi Electric oder gleichwertig
Typ: PLFY-MS15VFM-E
System: City Multi VRF
Bauart: 4-Wege-Deckenkassette Euroraster
Kältemittel: R32
Kälteleistung: 1,7 kW
Für Kühl- und Heizbetrieb geeignet
Gleichmäßige 4-seitige Luftverteilung
Integrierte Kondensatpumpe
Herausnehmbarer und reinigungsfähiger Luftfilter
Anschluss an M-Net-Kommunikationssystem
Individuelle Temperaturregelung über kabelgebundene oder zentrale Fernbedienung
Geeignet für den Einbau in Standard-Eurorasterdecken

Leistungsumfang:

Liefern und montieren  des Innengerätes
Montage in die Rasterdecke inkl. erforderlicher Befestigungselemente
Lieferung und Montage der Designblende Typ SLP-2FA oder gleichwertig
Anschluss an die Kältemittelleitungen
Anschluss der Kondensatableitung
Elektrischer Anschluss und Busverkabelung
Menge: 7,000 Stk

**01.02.0020 PLFY-MS20VFM-E**
Innengerät VRF-System Mitsubishi Electric City Multi Typ PLFY-MS20VFM-E oder gleichwertig
Liefern und betriebsfertig montieren eines VRF-Innengerätes als 4-Wege-Deckenkassette für den Einbau in abgehängte Rasterdecken. Das Gerät dient der komfortorientierten Kühlung und Beheizung von Büro-, Besprechungs- und Verwaltungsflächen und ist für den Betrieb an einem City-Multi-VRF-System ausgelegt.
Technische Daten:

Fabrikat: Mitsubishi Electric oder gleichwertig
Typ: PLFY-MS20VFM-E
System: City Multi VRF
Bauart: 4-Wege-Deckenkassette Euroraster
Kältemittel: R32
Kälteleistung: 2,2 kW
Für Kühl- und Heizbetrieb geeignet
Gleichmäßige 4-seitige Luftverteilung
Integrierte Kondensatpumpe
Herausnehmbarer und reinigungsfähiger Luftfilter
Anschluss an M-Net-Kommunikationssystem
Individuelle Temperaturregelung über kabelgebundene oder zentrale Fernbedienung
Geeignet für den Einbau in Standard-Eurorasterdecken

Leistungsumfang:

Liefern und montieren  des Innengerätes
Montage in die Rasterdecke inkl. erforderlicher Befestigungselemente
Lieferung und Montage der Designblende Typ SLP-2FA oder gleichwertig
Anschluss an die Kältemittelleitungen
Anschluss der Kondensatableitung
Elektrischer Anschluss und Busverkabelung
Menge: 17,000 Stk

**01.02.0030 PLFY-MS25VFM-E**
Innengerät VRF-System Mitsubishi Electric City Multi Typ PLFY-MS25VFM-E oder gleichwertig
Liefern und betriebsfertig montieren eines VRF-Innengerätes als 4-Wege-Deckenkassette für den Einbau in abgehängte Rasterdecken. Das Gerät dient der komfortorientierten Kühlung und Beheizung von Büro-, Besprechungs- und Verwaltungsflächen und ist für den Betrieb an einem City-Multi-VRF-System ausgelegt.
Technische Daten:

Fabrikat: Mitsubishi Electric oder gleichwertig
Typ: PLFY-MS25VFM-E
System: City Multi VRF
Bauart: 4-Wege-Deckenkassette Euroraster
Kältemittel: R32
Kälteleistung: 2,8 kW
Für Kühl- und Heizbetrieb geeignet
Gleichmäßige 4-seitige Luftverteilung
Integrierte Kondensatpumpe
Herausnehmbarer und reinigungsfähiger Luftfilter
Anschluss an M-Net-Kommunikationssystem
Individuelle Temperaturregelung über kabelgebundene oder zentrale Fernbedienung
Geeignet für den Einbau in Standard-Eurorasterdecken

Leistungsumfang:

Liefern und montieren  des Innengerätes
Montage in die Rasterdecke inkl. erforderlicher Befestigungselemente
Lieferung und Montage der Designblende Typ SLP-2FA oder gleichwertig
Anschluss an die Kältemittelleitungen
Anschluss der Kondensatableitung
Elektrischer Anschluss und Busverkabelung
Menge: 10,000 Stk

**01.02.0040 PLFY-MS32VFM-E**
Innengerät VRF-System Mitsubishi Electric City Multi Typ PLFY-MS32VFM-E oder gleichwertig
Liefern und betriebsfertig montieren eines VRF-Innengerätes als 4-Wege-Deckenkassette für den Einbau in abgehängte Rasterdecken. Das Gerät dient der komfortorientierten Kühlung und Beheizung von Büro-, Besprechungs- und Verwaltungsflächen und ist für den Betrieb an einem City-Multi-VRF-System ausgelegt.
Technische Daten:

Fabrikat: Mitsubishi Electric oder gleichwertig
Typ: PLFY-MS32VFM-E
System: City Multi VRF
Bauart: 4-Wege-Deckenkassette Euroraster
Kältemittel: R32
Kälteleistung: 3,6 kW
Für Kühl- und Heizbetrieb geeignet
Gleichmäßige 4-seitige Luftverteilung
Integrierte Kondensatpumpe
Herausnehmbarer und reinigungsfähiger Luftfilter
Anschluss an M-Net-Kommunikationssystem
Individuelle Temperaturregelung über kabelgebundene oder zentrale Fernbedienung
Geeignet für den Einbau in Standard-Eurorasterdecken

Leistungsumfang:

Liefern und montieren  des Innengerätes
Montage in die Rasterdecke inkl. erforderlicher Befestigungselemente
Lieferung und Montage der Designblende Typ SLP-2FA oder gleichwertig
Anschluss an die Kältemittelleitungen
Anschluss der Kondensatableitung
Elektrischer Anschluss und Busverkabelung
Menge: 10,000 Stk

**01.02.0050 PLFY-MS40VFM-E**
Innengerät VRF-System Mitsubishi Electric City Multi Typ PLFY-MS40VFM-E oder gleichwertig
Liefern und betriebsfertig montieren eines VRF-Innengerätes als 4-Wege-Deckenkassette für den Einbau in abgehängte Rasterdecken. Das Gerät dient der komfortorientierten Kühlung und Beheizung von Büro-, Besprechungs- und Verwaltungsflächen und ist für den Betrieb an einem City-Multi-VRF-System ausgelegt.
Technische Daten:

Fabrikat: Mitsubishi Electric oder gleichwertig
Typ: PLFY-MS40VFM-E
System: City Multi VRF
Bauart: 4-Wege-Deckenkassette Euroraster
Kältemittel: R32
Kälteleistung: 4,5 kW
Für Kühl- und Heizbetrieb geeignet
Gleichmäßige 4-seitige Luftverteilung
Integrierte Kondensatpumpe
Herausnehmbarer und reinigungsfähiger Luftfilter
Anschluss an M-Net-Kommunikationssystem
Individuelle Temperaturregelung über kabelgebundene oder zentrale Fernbedienung
Geeignet für den Einbau in Standard-Eurorasterdecken

Leistungsumfang:

Liefern und montieren  des Innengerätes
Montage in die Rasterdecke inkl. erforderlicher Befestigungselemente
Lieferung und Montage der Designblende Typ SLP-2FA oder gleichwertig
Anschluss an die Kältemittelleitungen
Anschluss der Kondensatableitung
Elektrischer Anschluss und Busverkabelung
Menge: 1,000 Stk

**01.02.0060 PAR-42MAAB Remote Control**
Kabelfernbedienung Mitsubishi Electric Typ PAR-42MAA(B) oder gleichwertig
Liefern und betriebsfertig montieren einer kabelgebundenen Einzelraum-Fernbedienung zur Steuerung und Regelung von VRF-Innengeräten des Systems Mitsubishi Electric City Multi oder gleichwertig.
Technische Daten:

Fabrikat: Mitsubishi Electric oder gleichwertig
Typ: PAR-42MAA(B)
Ausführung: Kabelgebundene Wandfernbedienung
Großes LCD-Display mit Klartextanzeige
Individuelle Temperaturregelung
Einstellung von Betriebsart, Solltemperatur und Lüfterstufen
Timer- und Zeitprogrammfunktionen
Anzeige von Betriebszuständen und Störmeldungen
Geeignet zur Einzelraum- und Gruppenschaltung
Kompatibel mit Mitsubishi Electric City Multi VRF-Systemen
Wandmontage in trockenen Innenräumen

Leistungsumfang:

Lieferung der Fernbedienung
Montage an der vorgesehenen Wandfläche
Anschluss an das M-Net-Kommunikationssystem
Parametrierung und Adressierung
Funktionsprüfung
Menge: 30,000 Stk

**01.02.0070 AE-C400E**
Zentralsteuerung Mitsubishi Electric Typ AE-C400E oder gleichwertig
Liefern und betriebsfertig montieren einer zentralen Gebäude- und Anlagensteuerung zur Bedienung, Überwachung und Verwaltung von Klimaanlagen des Systems Mitsubishi Electric City Multi VRF.
Technische Daten:

Fabrikat: Mitsubishi Electric oder gleichwertig
Typ: AE‑C400E
Ausführung: Zentrale Systembedienung mit Touchdisplay
Cloudfähige Zentralfernbedienung
Zentrale Steuerung mehrerer Innen- und Außengeräte
Visualisierung von Betriebszuständen und Anlagendaten
Anzeige und Protokollierung von Störmeldungen
Individuelle Benutzer- und Zugriffsrechte
Zeitprogramme und Kalenderfunktionen
Energieverbrauchs- und Betriebsdatenmanagement
Netzwerkanschluss über Ethernet
Integration in bestehende Gebäudemanagement- und Leitsysteme möglich
Wand- oder Schaltschrankmontage gemäß Herstellerangaben

Leistungsumfang:

Lieferung der Zentralsteuerung
Montage am vorgesehenen Installationsort
Anschluss an die Spannungsversorgung
Einbindung in das M-Net-Kommunikationssystem
Konfiguration der angeschlossenen Innen- und Außengeräte
Parametrierung von Benutzerrechten und Zeitprogrammen
Funktionsprüfung und Inbetriebnahme
Einweisung des Betreibers
Menge: 1,000 Stk

**01.02.0080 Kondensathebeanlagen**
Liefern und montieren von Kondensathebeanlagen für
sämtliche VRF-Innengeräte einschließlich elektrischem
Anschluss, Kondensatanschluss, Sicherheitsabschaltung,
Funktionsprüfung und Inbetriebnahme.
Menge: 45,000 Stk

#### Abschnitt 01.03 Rohrleitung

**01.03.0010 Kältemittelleitung CU 1/4" (6,3 mm)**
Liefern und montieren einer Kältemittelleitung aus nahtlos gezogenem,
sauerstofffreiem Kupferrohr für Kälteanwendungen nach EN 12735.

Leistungsumfang:

- Kupferrohr liefern und verlegen
- Verlegung in Deckenhohlräumen, Schächten und Technikbereichen
- Herstellen aller Richtungsänderungen
- Befestigung mittels zugelassener Rohrschellen
- Hartlötverbindungen einschließlich Schutzgasverfahren
- Druck- und Dichtheitsprüfung
- Kennzeichnung der Leitungsführung

Rohrdimension: 1/4" (6,35 mm)
Menge: 201,000 m

**01.03.0020 Kältemittelleitung CU 3/8" (9,52 mm)**
wie zuvor nur

Liefern und montieren einer Kältemittelleitung aus Kupferrohr
einschließlich aller Befestigungs- und Verbindungsmittel.

Rohrdimension: 3/8" (9,52 mm)
Menge: 210,000 m

**01.03.0030 Kältemittelleitung CU 1/2" (12,70 mm)**
wie zuvor nur
Liefern und montieren einer Kältemittelleitung aus Kupferrohr
einschließlich Formstücke, Bögen, Muffen und Befestigungen.

Rohrdimension: 1/2" (12,70 mm)
Menge: 201,000 m

**01.03.0040 Kältemittelleitung CU 5/8" (15,88 mm)**
wie zuvor nur
Liefern und montieren einer Kältemittelleitung aus Kupferrohr
für VRF-Klimaanlagen einschließlich sämtlicher Nebenleistungen.

Rohrdimension: 5/8" (15,88 mm)
Menge: 34,000 m

**01.03.0050 Kältemittelleitung CU 3/4" (19,05 mm)**
wie zuvor nur

Liefern und montieren einer Kältemittelleitung aus Kupferrohr
für Hauptleitungen der VRF-Anlage einschließlich aller
erforderlichen Verbindungs- und Befestigungselemente.

Rohrdimension: 3/4" (19,05 mm)
Menge: 179,000 m

**01.03.0060 Kältemittelleitung CU 7/8" (22,22 mm)**
wie zuvor nur

Liefern und montieren einer Kältemittelleitung aus Kupferrohr
für VRF-Hauptleitungen einschließlich aller Formstücke,
Befestigungen und Verbindungen.

Rohrdimension: 7/8" (22,22 mm)
Menge: 75,000 m

**01.03.0070 Dämmung sämtlicher Kältemittelleitungen**
Dämmen sämtlicher Kältemittelleitungen mit geschlossenzelligem,
diffusionsdichtem Elastomerschaum gemäß Anforderungen der
aktuellen Energieeinsparvorschriften.

Leistungsumfang:

- Lieferung der Dämmung
- Verklebung aller Längs- und Stoßnähte
- Formteilisolierung
- Isolierung aller Bögen und Abzweige
- UV-beständige Ummantelung im Außenbereich
Menge: 817,000 m

**01.03.0080 Y-Verteiler /Refnet-Verteiler**
Liefern und montieren von herstellerspezifischen
Kältemittelverteilern für VRF-Anlagen.

Leistungsumfang:

- Lieferung der Refnet-Verteiler
- Einbau in das Rohrleitungssystem
- Hartlötverbindungen
- Dämmung des Verteilers
- Kennzeichnung
Menge: 43,000 Stk

**01.03.0090 Kondensatleitung**
Kondensatleitung

Liefern und montieren von Kondensatleitungen zur Ableitung des
anfallenden Kondensats von VRF-Innengeräten /Kondensatpumpe bis zum vorhandenen
Anschlusspunkt der Gebäudeentwässerung.

Ausführung als schallgedämmtes, korrosionsbeständiges
Rohrleitungssystem aus Kunststoff (HT-, PE- oder gleichwertiges
Rohrsystem) einschließlich sämtlicher Formstücke, Halterungen
und Befestigungselemente.

Kabelkanal in sichtbaren Bereichen

liefern und montieren
Menge: 100,000 m

**01.03.0100 Einbindung Kondensatleitung in bestehendes Abwassernetz**
Einbindung Kondensatleitung in bestehendes Abwassernetz
in den WC-Bereichen, Aufputz, Anschlus erfolgt an die Sifons
der Waschtischanlagen

Leistungsumfang:

- Ermittlung geeigneter Anschlusspunkte
- Anschluss der Kondensatleitungen an die vorhandene
  Gebäudeentwässerung
- Lieferung und Montage aller erforderlichen Formstücke,
  Übergänge und Anschlussleitungen
- In sichtbereichen ist die Verlegung im Kabelkanal vorgegeben.
- Einbau von Geruchsverschlüssen (Siphons)
- Herstellung eines freien Auslaufes bzw. Anschlusses gemäß
  den geltenden technischen und hygienischen Anforderungen
- Anpassungsarbeiten an vorhandenen Entwässerungsleitungen
- Befestigungs- und Kleinmaterial
- Dichtheits- und Funktionsprüfung
herstellen
Menge: 4,000 Stk

#### Abschnitt 01.04 Inbetriebnahme und Einregulierung

**01.04.0000 Durchführung einer Druck- und Dichtheitsprüfung des gesamten Kältemittelrohrnetzes.**
Durchführung einer Druck- und Dichtheitsprüfung des
gesamten Kältemittelrohrnetzes.

Leistungsumfang:

- Stickstofffüllung
- Druckprüfung gemäß Herstellerangaben
- Dokumentation der Prüfergebnisse
- Erstellung Prüfprotokoll
Menge: 5,000 Stk

**01.04.0001 Kältemittelfüllung R32**
Liefern und einfüllen von zusätzlichem Kältemittel R32
gemäß Herstellerberechnung und tatsächlicher Rohrleitungslänge.

Abrechnung nach tatsächlicher Füllmenge.
Menge: 60,000 kg

**01.04.0010 Inbetriebnahme der kompletten VRF-Klimaanlage**
Inbetriebnahme der kompletten VRF-Klimaanlage bestehend aus

Außen- und Innengeräten einschließlich aller erforderlichen
Vorprüfungen, Einstellungen und Funktionskontrollen.

Leistungsumfang:

- Kontrolle der kältetechnischen Installation
- Evakuierung der Anlagenabschnitte
- Erstinbetriebnahme der Außengeräte
- Adressierung sämtlicher Systemkomponenten
- Parametrierung der Regelung
- Überprüfung aller Sicherheitsfunktionen
- Funktionsprüfung im Kühlbetrieb
- Funktionsprüfung im Heizbetrieb
- Dokumentation der Mess- und Einstellwert

1x pauschal
Menge: 5,000 Stk

**01.04.0020 Einregulierung und Optimierung des gesamten VRF-Systems.**
Einregulierung und Optimierung des gesamten VRF-Systems.

Leistungsumfang:

- Überprüfung der Luftmengen
- Einstellung der Betriebsparameter
- Kontrolle der Raumregler
- Funktionsprüfung der Kondensatableitung
- Überprüfung der Kommunikation zwischen Innen- und Außengeräten
- Optimierung der Betriebsparameter entsprechend den Nutzungsanforderungen
- Erstellung eines Inbetriebnahmeprotokolls

1x Pauschal
Menge: 5,000 Stk

**01.04.0030 Anlagendokumentation.**
*** Pauschalposition
Erstellung und Übergabe der vollständigen Anlagendokumentation.

Leistungsumfang:

- Revisionsunterlagen
- Stromlauf- und Kommunikationsschemata
- Kältemittelnachweis
- Wartungs- und Bedienungsanleitungen
- Herstellerprotokolle
- Dichtheitsprüfprotokolle
- Inbetriebnahmeprotokolle
- Betreiberunterweisung
-Übergabe Betriebshandbuch

Einheit: pauschal
Menge: 1,000 psch

**01.04.0040 Einweisung des Betreibers und der Nutzer**
*** Pauschalposition
Einweisung des Betreibers und der Nutzer in die Bedienung der
Gesamtanlage.

Leistungsumfang:

- Bedienung der Raumregler
- Bedienung der Zentralsteuerung AE-C400E
- Betriebsarten und Zeitprogramme
- Störmeldungen und Alarmmanagement
- Hinweise zu Wartung und Betreiberpflichten
Menge: 1,000 psch

#### Abschnitt 01.05 Sonstiges

**01.05.0010 Wanddurchbrüche**
Wanddurchbrüche in Trockenbauwänden
als Bohrung bis 80mm
ohne Brandschutzanforderung

herstellen und Schutt entsorgen
Menge: 15,000 Stk

**01.05.0020 Mauerwerks- und Stahlbetonwänden**
Mauerwerks- und Stahlbetonwänden
als Bohrung bis 80mm
mit Brandschutzanforderung

herstellen und Schutt entsorgen
Menge: 5,000 Stk

**01.05.0030 Dachtrasse aus feuerverzinkter Gitterrinne 300mm**
*** Bedarfsposition ohne GB
Liefern und montieren einer freistehenden Dachtrasse zur
Aufnahme von Kältemittelleitungen, Elektroleitungen,
Steuerleitungen und Kondensatleitungen für VRF-Klimaanlagen.

Ausführung als korrosionsbeständiges Trassensystem aus
feuerverzinktem Stahl oder Aluminium, geeignet für den
dauerhaften Außeneinsatz.

300mm Breite

Leistungsumfang:

- Lieferung des Trassensystems
- Lieferung der Dachstützen
- Lastverteilende Auflager zum Schutz der

Dachabdichtung
- Ausrichtung und Montage der Trasse
- Befestigungsmaterial
- Korrosionsschutz aller Verbindungselemente
- Aufnahme sämtlicher Kälte-, Elektro- und Steuerleitungen
- Anpassung an Richtungsänderungen
- Anschluss an Außengerätebereiche
- Dokumentation
Menge: 15,000 m

**01.05.0040 Kraneinsatz Demontage Kaltwassersatz**
*** Pauschalposition
Kraneinsatz auf privatem Grundstück
Demontage der alten  Kaltemaschine
einschl. aller Nebenarbeiten und  Zulassungen
Entsorgungskosten und Nachweise

Kran auch zur Verbingung der Außengeräte auf das Dach.

Kältemaschine
Fabr: Stulz, KS FK502/R407C
Kälteleistung 101 KW
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Menge: 1,000 psch

**01.05.0050 Profil-/Montagestahl**
Profil-/Montagestahl für
Aufhängungen und Montagetrassen

liefern und montieren
Menge: 80,000 kg

**01.05.0060 Schutzmaßnahme**
*** Pauschalposition
Ausführen sämtlicher erforderlicher Schutzmaßnahmen zum Schutz
vorhandener Einrichtungen, Oberflächen und Einbauten während der
Ausführung der Klimaanlagenarbeiten.

Leistungsumfang:

- Schutz von Mobiliar, Arbeitsplätzen und Besprechungsräumen
- Abdecken und Einhausen von Möbeln und technischen Einrichtungen
- Schutz von Bodenbelägen, Wandflächen und Decken
- Staubschutzmaßnahmen in den Arbeitsbereichen
- Schutz angrenzender Mietflächen
- Schutz vorhandener Elektro-
Daten- und Gebäudetechnik
- Herstellung und Unterhaltung erforderlicher Staubschutzwände
- Schutzfolien, Vliesabdeckungen und sonstige Schutzmaterialien
- Regelmäßige Reinigung der Arbeitsbereiche während der Bauzeit
- Endreinigung der beanspruchten Flächen nach Abschluss der
Beseitigung und Entsorgung sämtlicher Schutzmaterialien

Der Auftragnehmer hat alle Maßnahmen zu treffen, um
Beschädigungen, Verunreinigungen und Beeinträchtigungen des
laufenden Bürobetriebes auf das notwendige Mindestmaß zu
beschränken.
Menge: 1,000 psch

#### Abschnitt 01.06 Wartung

**01.06.0010 Wartung VRF Anlage**
*** Pauschalposition
*** Bedarfsposition ohne GB
Jährliche Wartung der kompletten VRF-Klimaanlage
einschließlich Außengeräte, Innengeräte,
, Kältekreisläufe und Dokumentation.
Anlagenumfang:

5 Außengeräte (PUMY-M200YKM / PUMY-SM140YKM)
47 Innengeräte (PLFY-MS15/20/25/32/40VFM-E)
Kabelgebundene Fernbedienungen PAR-42MAA(B)
Zentralsteuerung AE-C400E
Kältemittel R32

Durchführung der turnusmäßigen Wartung aller VRF-Außengeräte
gemäß Herstellerangaben, VDMA 24186 sowie den allgemein
anerkannten Regeln der Technik.

Leistungsumfang:

- Sichtprüfung der Geräte
- Reinigung der Gerätegehäuse
- Reinigung der Wärmetauscherflächen
- Kontrolle der Ventilatoren und Ventilatormotoren
- Kontrolle der Schwingungsdämpfer
- Überprüfung der Kältemittelanschlüsse
- Kontrolle der Betriebsdrücke
- Überprüfung der elektrischen Anschlüsse
- Kontrolle der Kompressoren
- Funktionsprüfung sämtlicher Sicherheitseinrichtungen
- Dokumentation der Betriebsdaten
- Eintrag ins Wartungsprotokoll
Menge: 1,000 psch

**01.06.0020 Wartung der Steuerungs- und Regelungseinrichtungen**
*** Pauschalposition
*** Bedarfsposition ohne GB
Prüfung und Wartung der Steuerungs- und Regelungseinrichtungen
der Klimaanlage.

Leistungsumfang:

- Funktionsprüfung der Fernbedienungen
- Prüfung der Gerätekonfiguration
- Kontrolle der Kommunikationsverbindungen
- Überprüfung der Gerätestatusmeldungen
- Test der Alarm- und Fehlermeldungen
- Kontrolle der Parametrierung
Menge: 1,000 psch

**01.06.0030 Wartung der Zentralsteuerung einschließlich aller Kommunikationsschnittstellen**
*** Pauschalposition
*** Bedarfsposition ohne GB
Wartung der Zentralsteuerung einschließlich aller
Kommunikationsschnittstellen.

Leistungsumfang:

- Funktionsprüfung Touchdisplay
- Prüfung der Benutzerverwaltung
- Kontrolle der Netzwerkverbindungen
- Überprüfung von Zeitprogrammen
- Kontrolle der Betriebs- und Störmeldungen
- Datensicherung der Anlagenparameter
Menge: 1,000 psch

**01.06.0040 Wartung und Funktionsprüfung sämtlicher Kondensatableitungen und Kondensatpumpen.**
*** Pauschalposition
*** Bedarfsposition ohne GB
Wartung und Funktionsprüfung sämtlicher
Kondensatableitungen und Kondensatpumpen.

Leistungsumfang:

- Funktionsprüfung der Pumpen
- Reinigung der Kondensatwannen
- Reinigung der Kondensatleitungen
- Spülen der Leitungen
- Prüfung der Ableitung
- Dokumentation
Menge: 1,000 psch

### Bereich 02 Pauschalpreis

#### Abschnitt 02.01 Projekt Pauschale

**02.01.0010 Pauschale**
*** Pauschalposition
*** Bedarfsposition ohne GB
Der Bieter hat die Möglichkeit, alternativ zu den ausgeschriebenen
Einzelpositionen ein Pauschalangebot für die vollständige Lieferung,
Montage, Inbetriebnahme und betriebsfertige Übergabe der
ausgeschriebenen Klimaanlage einzureichen.

Das Pauschalangebot hat sämtliche Leistungen zu umfassen, die zur
vollständigen, funktionsfähigen und den Herstelleranforderungen
entsprechenden Ausführung erforderlich sind, auch wenn diese nicht
einzeln im Leistungsverzeichnis aufgeführt sind.

Die Pauschalsumme basiert auf den Ausschreibungsunterlagen,
Plänen, Anlagenbeschreibungen sowie den örtlichen Gegebenheiten.
Mit Abgabe des Angebotes bestätigt der Bieter, die für eine
vollständige Leistungserbringung erforderlichen Leistungsumfänge
eigenverantwortlich geprüft zu haben.

In der Pauschalsumme sind insbesondere enthalten:

- Lieferung aller Anlagenkomponenten
- Kältemittelleitungen einschließlich Dämmung
- Refnet-/Y-Verteiler
- Kondensatableitungen
- Elektro- und Steuerverkabelung
- Dachtrassen und Befestigungssysteme
- Aufstellkonstruktionen für Außengeräte
- Kernbohrungen und Kleinbefestigungen
- Brandschutzabschottungen
- Inbetriebnahme und Einregulierung
- Dokumentation und Revisionsunterlagen
- Betreiberunterweisung
- Sämtliche Nebenleistungen zur betriebsfertigen Übergabe

Die angebotene Pauschalsumme dient ausschließlich der
Vergleichbarkeit der Angebote. Der Auftraggeber behält sich vor,
die Vergabe auf Basis der Einheitspreise oder der angebotenen
Pauschalsumme vorzunehmen
Menge: 1,000 psch

**Ausführungsbeschreibung 1**
